# Angebotsaufforderung (GAEB DA 2000 1.2, DA83)
Währung: EUR
Erstellt mit: SSS2000, GAEB2000, 08.10.2026

## 30122 SanIerung/Erweiterung TH Sü/We
Datum: 15.06.1926

*Hinweis*
Vorbemerkungen zu den Titeln der Ausschreibung

1. Bei der Anlagenmontage sind die zur Zeit gültigen
  Technischen Normen zu beachten.

2. Alle Geräte und Anlagen sind mit dem zum einwandfreien Dauerbetrieb notwendigem Zubehör auszurüsten.
  Dazu gehört auch die notwendige Verkabelung und Be-
  festigung der Anlage.

3. Stoffe und Bauteile müssen dem Verwendungszweck
  entsprechend korrosionsgeschützt sein.

4. Bei Wand- und Deckendurchbrüchen sind die
  Rohrleitungen in Schutzrohre zu verlegen.
  Die Durchbrüche sind schalldämmend zu verschließen. Baustoffe, die zerstörend auf Anlagenteile
  wirken, wie z.B. Gips, dürfen nicht verwendet
  werden.

5. Die Rohrleitungen sind so zu verlegen, daß sie
  sich ungehindert ausdehnen können.
  Rohrhalterungen und -aufhängungen sind körperschallgedämmt auszuführen.

6. Vor Montagebeginn ist eine Koordinierung mit allen
  am Bauvorhaben beteiligten Firmen bezüglich Raumaufteilung und Nutzung der Durchbrüche in Wänden
  und Decken erforderlich.
  Die Abstimmungen haben so zu erfolgen, daß eine
  übersichtliche Leitungsführung und ein Zugang zu
  den Absperrorganen gewährleistet ist.

7. Nach Fertigstellung hat der Auftragnehmer die An-
  lage auf eine einwandfreie Funktion zu überprüfen.
  Die endgültige Einstellung ist in der ersten Heizperiode nach Fertigstellung der Anlage durchzuführen.

*Hinweis*
Zusätzliche Technische Vorbemerkungen

1. Diese Vorbemerkungen sind zusätzliche Technische
  Vertragsbedingungen-ZTV.
  Sie sind als solche Bestandteil der Leistungsbeschreibung und werden wesentlicher Vertragsbestandteil.

2. Die nachfolgenden Leistungsdefinitionen bestimmen
  die Vertraglich geschuldete Leistung des Auftragnehmers.
  Der Auftragnehmer hat sich vor Abgabe seines An-
  gebotes von dem Umfang und der Art der Ausführung,
  der Beschaffenheit und den örtlichen Verhältnissen
  der Baustelle,der Möglichkeit der Baustelleneinrichtung und der Matereriallagerung zu überzeugen.

3. Der Auftragnehmer ist verpflichtet,Zweifelsfälle,
  die bei der Ausarbeitung des Angebotes entstehen,
  durch Rückfragen beim Auftraggeber bzw. bei dessen
  Beauftragten zu klären. Unterläßt der Bieter die
  Ausräumung von Unklarheiten in der Leistungsbeschreibung,so gehen eventuell auftretende Mehrkosten, die durch die Berücksichtigung der Auftraggeberwünsche entstehen, zu Lasten des AN.
  Bedenken gegen die im nachfolgenden
  Leistungsverzeichnis vorgesehene Art der
  Ausführung sind im Zeitraum der Angebotsfrist,
  im Rahmen einer elektronischen Bieterfrage über
  die Vergabeplattform anzuzeigen bzw. einzureichen.

4. Im nachfolgenden Leistungsverzeichnis sind alle
  Preise einzusetzen und alle Angebotsstellen auszufüllen. Im Wortlaut des Leistungsverzeichnisses
  dürfen keine Streichungen,Änderungen und
  Ergänzungen vorgenommen werden.
  Sollten Anlageteile im Leistungsverzeichnis fehlen,
  im Zeitraum der Angebotsfrist, im Rahmen einer
  elektronischen Bieterfrage über die Vergabeplattform
  dies anzuzeigen.

5. Als Bearbeitungsgrundlage für das Leistungsverzeichnis gilt die Planliste.

6. Mit den Einheitspreisen ist, wenn im Leistungsverzeichnis nichts anderes ausgesagt ist, die Lieferung
  sämtlicher erforderlicher Materialien frei Baustelle sowie die Baustelleneinrichtung inbegriffen.
  Ferner sind das Vorhalten aller Geräte und Werkzeuge sowie alle erforderlichen Nebenleistungen zur
  restlichen und sachgemäßen Ausführung der Arbeiten
  und alle Sicherungsmaßnahmen nach den Vorschriften
  der Bauberufsgennossenschaft mit den Preisen
  abgegolten.
  Dazu gehören auch Kosten,die durch das Anfertigen
  von Schlitz-,Montage-,Bestannds-und Revisionsplänen,
  sämtliche Druckproben einschließlich Füllung,
  Entlüftung und Entleerung der Anlage,mehrmaliges
  Spülen der Anlage,Reinigung der Filter und Schmutzfänger,Probebetrieb und Leistungsmessung einschl.
  Einregulierung der Anlage,Berechnung der Anlage,
  Abnahme durch TÜV oder Behörden einschließlich
  mängelfreier Abnahmebescheinigung sowie durch Ab-
  nahmegebühren und Installattionsatteste entstehen.
  Sämtliche Angebotspreise sind somit die absoluten
  Endpreise für die vollständige bzw. betriebsfertige
  Leistung der ausgeschriebenen Arbeiten.

 7.Vor Beginn der Arbeiten hat der Auftragnehmer alle
  Maße in den an ihn übergebenen Zeichnungen am Bau
  zu prüfen bzw. zu nehmen ,wobei er für deren
  Richtigkeit haftet.
  Sofern im Leistungsverzeichnis nichts anderes ausgesagt wird, sind die Bauteile nach örtlichem Aufmaß entsprechend den Zeichnungen und nach Absprache
  mit dem bauleitendem Architekten herzustellen.

8. Das Liefern und Einsetzen von allen erforderlichen
  Befestigungskonstruktionen ist eine Auftragnehmerleistung und ist bei der Kalkulation der Einheitspreise zu berücksichtigen.

9. Der Auftragnehmer übernimmt die Gewähr für das einwandfreie Funktionieren der Anlage und hat das
  gesamte Projekt verantworlich zu überprüfen.
  Änderungen müssen grundsätzlich vom Auftraggeber
  und dem beratenden Ingenieur vor Montagebeginn
  genehmigt werden.

10.Erstellt der Auftragnehmer Ausführungszeichnungen
  und sonstige Unterlagen, so ist er für diese gegenüber dem Auftraggeber voll verantwortlich. Durch
  seine Unterschrift übernimmt der Auftraggeber keine
  Verantwortung für die technische Funktionsfähigkeit.

11.Örtliche Brecharbeiten, z.B. für Schlitzausweitungen, Anschlußschlitze, Herstellen von Dübellöchern, sind Sache des Auftragnehmers und mit
  aller Rücksicht auf den fertigen Baukörper durchzuführen. Aussparungen in Wänden bis zu einer Dicke
  von 12 cm (z.B. I-Zellenwände, Leichtbeton- Trennwände usw.) sind im erforderlichen Maße vom Auftragnehmer selbst herzustellen. Die Durchbrüche
  sind grundsätzlich zu bohren, die Schlitze zu fräsen. Stemmen ist nicht zugelassen bzw. nur nach
  Genehmigung des Statikers.
  Das Verschließen der Schlitze und Durchbrüche sowie
  das Einputzen der Hülsenrohre ist Bestandteil der
  Ausführung

12.Bei der Montage der Armaturen, Apparate, Schalter
  und Geräte ist grundsätzlich auf eine einwandfreie
  Zugänglichkeit und Wartung bei der Bedienung und
  bei etwaigen Auswechslungsarbeiten zu achten.

13.Die Unterstützungskonstruktionen sind nach Maßgabe
  der erforderlichen Festigkeit bzw. der zulässigen
  Durchbiegung vom Auftragnehmer auszuwählen. Ebenso
  sind die Maßnahmen zur Dehnungsaufnahme vom Auftragnehmer festzulegen. Der Festigungsnachweis ist zu
  führen.

15.Jede Art von Rohren und Kanälen ist vor dem Einbau
  gründlich zu reinigen. Bei Montageunterbrechungen
  sind die Enden mit Schutzkappen zu versehen.

16.Der Schwingungsschutz ist Sache des Auftragnehmers.
  Die zum Schwingungsschutz erforderlichen baulichen
  Fundamente werden nach seinen Angaben hergestellt.
  Vom Auftragnehmer werden vollständig vermaßte Zeichnungen über Sockel- und Zwischenfundamente angefertigt, in denen der Gesamtschwerpunkt der Masse-
  Feder-Masse-Systems eingetragen ist.
  Alle körperschallführenden Versorgungsleitungen
  müssen körperschalldämmend durch das Bauwerk
  geführt werden bzw. an ihm mittels
  körperschalldämmender Einlagen und Umwicklung aus geeigneten Materialien befestigt werden.

17.Zur Vertragsleistung des Gewerks Heizung,
  gehört hierbei:
  -fristgerechte Erarbeitung aller Schaltpläne und
  Kabellisten mit Zielbezeichnung
  -Dimensionierung
  -Positionspläne
  -zusätzliche Angaben vor Ort über Ausführung und
  Anordnung von Schalt- und Regelgeräten
  -Lieferung und Montage fabrikatsspezifischen Zubehörs

18.Nach Fertigstellung der Installation und Inbetriebnahme der Anlage sind Revisionspläne, Fabriklisten,
  Material- und Herstellerverzeichnis, Wartungs- und
  Bedienungsanleitungen, Einweisungsprotokoll, Abnahmebescheinigungen,Anlagenbeschreibung in geordneter
  Form zu übergeben.

19.Abrechnungs- Hinweise
  Sofern das Leistungsverzeichnis keine gesonderten
  Abrechnungsvereinbarungen vorsieht,gelten die Ab-
  rechnungseinheiten der VOB - Teil C, DIN 18380,
  Abschnitt 0.5,

### 01 LOS 14

#### 01.01 Demontage

**01.01.0001**
Demontieren von Lüftungsgitter
Ca. 1000 x 500 mm Stahl
inklusive fachgerechter entsorgung.
bis 5 Meter
Menge: 2 St

**01.01.0002**
Demontieren von Lüftungsgitter
Ca. 1000 x 500 mm Stahl
inklusive fachgerechter entsorgung.
bis 2 Meter
Menge: 1 St

#### 01.02 Fußbodenheizung

*Hinweis*
Sportboden

**01.02.0001**
Systemrohr  16mm
Dimension (mm): 16

TECHNISCHE EIGENSCHAFTEN
Wärmeleitfähigkeit (W/mK): 0,35
linearer Ausdehnungskoeffizient (1/K):
0,3x10^4
Baustoffklasse: B2 nach DIN 4102-1
E nach DIN EN 13501-1
Biegeradius min.: 5xda
Rohrrauigkeit (mm): 0,0003
Wasserinhalt (l/m): 0,11
Dauerbetriebstemperatur (°C): 70
Störfalltemperatur (°C): 100
Betriebsdruck max. (bar): 6
Optimale Montagetemperatur (°C): >0
Prüf- und Zertifizierungsgrundlagen:
DIN 4726 / DIN EN ISO 22391
Sauerstoffdichtheit: gemäß DIN 4726

liefern und montieren.

Angebotenes Fabrikat '..................................'
Menge: 1456 m

**01.02.0002**
Anschlussverschraubung
25mm x 1"IG/'Tichelmann'
Bezeichnung: MS-Anschlussverschraubung
Tichelmann
Ausführung: Stützkörper u. Flachdichtung
mit Überwurfverschraubung
Dimension (mm): 25x1" IG
Material: Messing

liefern und montieren.

Angebotenes Fabrikat '..................................'
Menge: 8 St

**01.02.0003**
Randdämmstreifen H:130mm
Bezeichnung: Randdämmstreifen 130x8
Einsatz: niedrige Aufbaukonstruktionen
Streifenhöhe (mm): ca. 130
Streifenbreite (mm): ca. 8
PE-Folie (mm): ca. 180 angeklebt

Material: Spezial-Schaumkunststoff

liefern und montieren.
Menge: 52 m

**01.02.0004**
Abdeckfolie/PE
Bezeichnung: PE-Abdeckfolie
Einsatz:
Systemplatte u. Lastverteilschicht
- Trennschicht Sportboden
Systemplatte u. Abdeckblech
- Trennlage Flächenheizsysteme
Bauwerksabdichtung u. Dämmebene
Material: Polyethylen 0,2 mm

liefern und montieren.
Menge: 260 m²

**01.02.0005**
Verteilerset 3fach 14mm L:335mm
Sportboden/Tichelmann
Ausführung: Vorlaufstamm und
Rücklaufstamm, flachd. m. 1" angeschl.
Abmessung L (mm): ca 330-350mm
Material: Messing

liefern und montieren.

Angebotenes Fabrikat '..................................'
Menge: 4 St

**01.02.0006**
Systemplatte Trockenbau EPS DEO
25mm/VPE 10,8 m2
Einsatz: Wärmedämmung unter Estrichen
Abmessung LxBxH (mm): 900x600x25
Montagehilfe: Nut u. Nase
Dämmhöhe (mm): 25

TECHNISCHE EIGENSCHAFTEN
Wärmeleitwiderstand (m²K/W): 0,75
Wärmeleitgruppe: WLG 033
max. Verkehrslast (kN/m²): 222

liefern und montieren.

Angebotenes Fabrikat '..................................'
Menge: 232 m²

**01.02.0007**
Abdeckblech
Bezeichnung: Trockenbau Abdeckblech
Einsatz: Überdeckung der Trockenbauplatten
Verwendung: Flächenheiz- u. Kühlsysteme
Abmessung LxBxH (mm):1000x1000x06
Material: Stahlblech

liefern und montieren.
Menge: 232 m²

**01.02.0008**
Wärmeleitlamelle 16mm/900x150mm
Aluminium
Bezeichnung: Wärmeleitlamelle 16mm
Abmessung LxB (mm): 900x150
Material: Aluminium

liefern und montieren.

Angebotenes Fabrikat '..................................'
Menge: 1520 st

*Hinweis*
Flur

**01.02.0009**
Verbundrolle 35-3 EPS DES sm
WLG 045

Material: EPS DES sm
Verlegeabstand VA (cm): variabel
Dämmhöhe (mm): 35

TECHNISCHE EIGENSCHAFTEN
Wärmeleitwiderstand (m²K/W): 0,78
Wärmeleitgruppe: WLG 045
max. Verkehrslast (kN/m²): 4,0
dyn. Steifigkeit n. DIN 18164 T. 2
(MN/m³): 15
Baustoffklasse: B2 DIN EN 13501-1 Kls.
Prüf- und Zertifizierungsgrundlagen:
DIN EN 13163
Dämmschichtabdeckung: DIN 18560

liefern und montieren.

Angebotenes Fabrikat '..................................'
Menge: 35 m²

**01.02.0010**
Dämmplatte 20mm/EPS DEO/WLG 040
Einsatz: Zusatzdämmung
Verwendung: Flächenheiz- u. Kühlsysteme
Dimension (mm): 20
Abmessung LxBxH (mm): 1000x500x20

TECHNISCHE EIGENSCHAFTEN

Wärmeleitwiderstand (m²K/W): 0,50
Wärmeleitgruppe: WLG 040
zul. Dauerdruckspannung 2 %: 30 kN/m²
max. Druckspannung 10 %: = 150 kN/m²

liefern und montieren.

Angebotenes Fabrikat '..................................'
Menge: 35 m²

**01.02.0011**
Systemrohr 17mm für Fußbodenheizung
liefern und montieren.

Angebotenes Fabrikat '..................................'
Menge: 352 m

**01.02.0012**
Doppelnippel G1" AG/AG
liefern und montieren.
Menge: 1 St

**01.02.0013**
Raumthermostat 230 V
als Behördenmodell
zur verhinderung von unautorisierten Zugriff
Einsatz: Wand
Verwendung: Flächenheizsysteme
Material: Kunststoff
Farbe: weiß hochglz, vergleichb. RAL9016
LED Anzeige: einfarbig (rot)
TECHNISCHE EIGENSCHAFTEN
Anschlussspannung (V): 230
Erforderl. Anschlussltg. (mm²):
5 x 0,75 - 1,5 z. Bsp. NYM
Einstellbereich (°C): 5 bis 30
Elektronischer Ausgang: geräuschloser
Triac Ausgang, Schließer Funktion
Stellantriebe max. (Stück): 5
Energiespareingang: Temperaturabsenkung
fix 2 °C

liefern und montieren.

Angebotenes Fabrikat '..................................'
Menge: 1 St

**01.02.0014**
Anschlussmodul für zuvor angebotenes
Raumthermostat

liefern und montieren.
Menge: 1 St

**01.02.0015**
Raumthermostat 230 V
als Behördenmodell
zur verhinderung von unautorisierten Zugriff
Ballwurfsicher
Einsatz: Wand
Verwendung: Flächenheizsysteme
Material: Kunststoff
Farbe: weiß hochglz, vergleichb. RAL9016
LED Anzeige: einfarbig (rot)
TECHNISCHE EIGENSCHAFTEN
Anschlussspannung (V): 230
Erforderl. Anschlussltg. (mm²):
5 x 0,75 - 1,5 z. Bsp. NYM
Einstellbereich (°C): 5 bis 30
Elektronischer Ausgang: geräuschloser
Triac Ausgang, Schließer Funktion
Stellantriebe max. (Stück): 5
Energiespareingang: Temperaturabsenkung
fix 2 °C

liefern und montieren.

Angebotenes Fabrikat '..................................'
Menge: 1 St

**01.02.0016**
Anschlussmodul für zuvor angebotenes
Raumthermostat

liefern und montieren.
Menge: 1 St

**01.02.0017**
Stellantrieb NC 230 Volt/1 Watt
stromlos geschlossen
Passen zu zuvor angebotenen Heizkreisverteiler
in verbindung mit den angebotenen Raumthermostaten.

liefern und montieren.

Angebotenes Fabrikat '..................................'
Menge: 3 St

**01.02.0018**
Abdeckfolie/PE
passen zu zuvor angebotenem Fußbodenheizungssystem.
Bezeichnung: PE-Abdeckfolie
Einsatz:
- Trennschicht
Systemplatte u. Lastverteilschicht
Verwendung: Flächenheiz- u. Kühlsysteme
Material: Polyethylen 0,2 mm

liefern und montieren.
Menge: 35 m²

**01.02.0019**
Klebeband L:66m/B:50mm

liefern und montieren.
Menge: 1 St

**01.02.0020**
Schutzrohr 19/25
Bezeichnung: PE-Wellrohr
Ausführung: Schutz PE-Systemrohre
für zuvor angebotenes Systemrohr

liefern und montieren.
Menge: 8 m

**01.02.0021**
Messstellenset
zur Anbindung an zuvor angebotenes Raumthermostat
im Flur

liefern und montieren.

Angebotenes Fabrikat '..................................'
Menge: 1 St

**01.02.0022**
Randdämmstreifen 160x10mm

liefern und montieren.
Menge: 35 m

**01.02.0023**
Rohrführungsbogen 17mm
für angebotenes Systemrohr 17mm

liefern und montieren.
Menge: 6 St

**01.02.0024**
Klemmverschraubung
für angebotenes Systemrohr 17mm

liefern und montieren.
Menge: 8 St

**01.02.0025**
Tacker Klips
für angebotenes Systemrohr
zur verankerung in angebotener Tackerplatte
liefern und montieren.
Menge: 1280 St

**01.02.0026**
Trockenausgleichsschüttung

liefern und montieren.

Angebotenes Fabrikat '..................................'
Menge: 70 l

**01.02.0027**
Verteilerschrank Unterputz
Breite (mm): 750
Einbauhöhe (mm): 790-880
Tiefe (mm): 75-150
Blendrahmenbreite (mm): 800
Material: Stahlblech verzinkt
Farbe: weiß RAL 9016
Rückwand: variable Befestigungsschienen
Seitenwände: g. Öffnungen f. Vor- Rückl.
Tür: verriegelbar
Montagefüße: höhenverstellbar

Lieferumfang:
- Montagefüße
- Schrauben f. Verteilerhalterung
- Estrichblende höhen / tiefenverstellb.

liefern und montieren.

Angebotenes Fabrikat '..................................'
Menge: 1 St

**01.02.0028**
Festwertregelset mit Hocheffizienz
Pumpe zum Einregulieren
der vorlauftemperatur eines Fußbodenheizkreises.

liefern und montieren.

Angebotenes Fabrikat '..................................'
Menge: 1 St

**01.02.0029**
Heizkreisverteiler mit DFA HK 3
absperrbar/Edelstahl
mit Entlüftungsventil
liefern und montieren.

Angebotenes Fabrikat '..................................'
Menge: 1 Stl

#### 01.03 Rohrleitung und Zubehör

**01.03.0001**
Rohrleitungen aus C-Stahl
für Heizungsanlagen,
einschl. Form- und Verbindungsstücke
und Dichtungsmaterial,
einschl. Rohrbefestigungen, körperschallgedämmt,
Überschiebrohre für Wand- und Deckendurchführungen
mit schalldämmender Ausstopfung und Abdeckrosetten,
aus C-Stahl Systemrohr
Verbindung durch Pressen
Liefern und Montieren

DN 25,  28x1,5mm

angebotenes Fabrikat:'...................'
Menge: 80 m

**01.03.0002**
Pressfitting, als Bogen 90°
aus unlegiertem Stahl nach DIN-EN 10305,
für angebotenes C-Stahlrohr
Liefern und funktionsfertig Montieren

DN 25
Menge: 30 St

**01.03.0003**
Pressfitting, als T-Stück, mittig reduziert
aus unlegiertem Stahl nach DIN-EN 10305,
für angebotenes C-Stahlrohr
Liefern und funktionsfertig Montieren

NM 28x18x28
Menge: 3 St

**01.03.0004**
Pressfitting, als T-Stück, DN25
aus unlegiertem Stahl nach DIN-EN 10305,
für angebotenes C-Stahlrohr
Liefern und funktionsfertig Montieren
Menge: 1 St

**01.03.0005**
Entschlammungsgefäß
für den Einbau in Flüssigkreisläufe zum Absetzen von
Feinschlämmenund Schwebestoffen
mit Gegenflaschung und 1" Entschlammungskugelhahn

DN 25/PN16 x R1

Liefern und montieren

angebotenes Fabrikat:'..............................'
Menge: 1 St

**01.03.0006**
Pressfitting Übergang mit Außengewinde
18 x 1/2"
aus C-Stahl
Verbindung durch Pressen
liefern und montieren
Menge: 4 St

**01.03.0007**
Pressfitting Übergang mit Außengewinde
28 x 1"
aus C-Stahl
Verbindung durch Pressen
liefern und montieren
Menge: 6 St

**01.03.0008**
Ausdehnungsgefäß 50 l
für Heizung, max. 6 bar, silber
Logafix MAG 50/1,5 (6 bar),
Membran-Druckausdehnungsgefäß für geschlossene Heizungsanlagen nach EN12828,
Zulassung gemäß
EU-Druckgeräterichtlinie 2014/18/EU.
Ausführung für Wandbefestigung bzw. mit
Fußkonstruktion. Systemanschluss mit
Außengewinde. Gefäß außen kunststoffbeschichtet. Membrane nicht tauschbar.
Max. Betriebstemperatur: 120 C
Max. Betriebstemp. (Membrane): 70 C
Glykolanteil: bis 50%
Vordruck: 1,5 bar
Max. Betriebsdruck: 6 bar
-
Inhalt 50 Liter
Systemanschluss: R 3/4"
Durchmesser: ca. 430-450 mm

Liefern und Montieren

angebotenes Fabrikat: '.....................'
Menge: 1 St

**01.03.0009**
Kappenventil MS 3/4" x 3/4"
PN 10 vernickelt
Kappenventil DN20, 3/4" IG, PN 10, Messing, plombierbar. Erforderlich nach DIN
EN 12828. Zur Kontrolle, Wartung und
Austausch von Membran-Ausdehnungsgefäßen
ohne Entleeren der Anlage.

Material: Messing vernickelt
Nennweite: DN20
Max. Betriebsdruck: PN 10
Max. Betriebstemperatur: 130 C

Liefern und Montieren

angebotenes Fabrikat: '.....................'
Menge: 1 St

**01.03.0010**
Sicherheitsventil,
für Heizung
Nach DIN 4753 und TRD 721,
Ansprechdruck 3 bar, R 1"
Liefern und montieren

angebotenes Fabrikat:'.........................'
Menge: 1 St

**01.03.0011**
Anschluss der Sekundärleitung der Wärmeübergabestation
C Stahl DN 25
inklusiver aller notwendigen Form und Verbindungsstücke
Menge: 2 St

**01.03.0012**
KFE-Kugel-Hahn, 1",
aus Messing,
PN6
inklusive Dämmschale
Liefern und Montieren
Menge: 4 St

**01.03.0013**
Übergangsstück
von C-Stahl auf Mehrschichtverbundrohr
DN25

liefern und montieren.
Menge: 2 St

**01.03.0014**
Mehrschichtverbundrohr 32 x 4,7 mm
werkseitig vorgedämmt 13mm
Für die trinkwasser und Heizungsinstallation.
Rohr: Metall-Kunststoff-Verbundrohr(PE-Xa/AI/PE) gemäß
DVGW-Arbeitsblatt W542, DIN EN ISO 21003
und Aluminiumschichtnach DIN EN 573-3
DVGW Regestriernummer DVGWW-DW-8501AU2346
Farbe Silber
Rohrdämmung: Rundextrudierte Dämmung aus PE-Schaum mit
feuchtigkeitssperrenden PE Folie
Baustoffklasse: B2
liefern und funktionsfertig montieren
Montagehöhe bis 3,00 m über Gelände oder Fußboden,
einschließlich Befestigungsmaterialien, Schrauben,
Dübel, Lochband

angebotenes Fabrikat:  '...............................'
Menge: 50 m

**01.03.0015**
Formstück Bogen 90°
für zuvor angebotene Mehrschichtverbundrohr
werkseitig vorgedämmt 13mm
Für die trinkwasser und Heizungsinstallation.
Rohr: Metall-Kunststoff-Verbundrohr(PE-Xa/AI/PE) gemäß
DVGW-Arbeitsblatt W542, DIN EN ISO 21003
und Aluminiumschichtnach DIN EN 573-3
Rohrdämmung: Rundextrudierte Dämmung aus PE-Schaum mit
feuchtigkeitssperrenden PE Folie
Baustoffklasse: B2
liefern und funktionsfertig montieren
Montagehöhe bis 3,00 m über Gelände oder Fußboden,
einschließlich Befestigungsmaterialien, Schrauben,
Dübel, Lochband
Menge: 12 m

**01.03.0016**
T- Stück 32 x 4,7
für zuvor angebotenes Mehrschichtverbundrohr
mit Zentriernocken
Werkstoff PPSU
liefern und funktionsfertig montieren
Menge: 6 St

**01.03.0017**
Anschlussstück für Übergang
von Mehrschichtverbundrohr
auf zuvor angebotenen
unterflur Tichelmannverteiler
inklusive notwendiger Verbindungsmaterialien.
DN25

liefern und montieren
Menge: 8 St

**01.03.0018**
Stellventil DN 25
zur Einbindung in den Vorlauf ( C-Stahl)
der Sportbodenheizung
zur Steuerung durch Raumfühler.

Liefern und Montieren.
Menge: 1 St

**01.03.0019**
Pumpengruppe DN 25
mit  elektronisch geregelter
Pumpe, Mischer mit Stellmotor
und Anlegefühler
Verteiler-Pumpengruppe V-UK-Z DN 25
zwei 2-W.-Kugelhähne
zwei im Kugelhahngriff integrierte
Kontaktthermometer (Anzeigebereich
0-120 Grad C), ein Pumpenkugelhahn mit
Meibes-Flansch, EPS-Isolierung, Achsabstand ab 175 mm frei wählbar, unterer
Abgang 1 1/2"AG flachdichtend, oberer
Abgang Innengewinde 1",
Fühlermuffe 1/2",
Kvs-Wert der Gruppe: 9,7

Technische Anforderung Pumpe

Wartungsfreie Nassläufer-Umwälzpumpe mit
Verschraubungsanschluss, blockierstromfester
Synchronmotor nach ECM-Technologie und integrierter
elektronischer Leistungsregelung zur stufenlosen
Differenzdruckregelung.

mit:

Integrierter Motorschutz
LED Anzeige zum Einstellen des Sollwerts, Anzeige des
laufenden Verbrauchs in Watt und des aktuellen
Durchflusses in m³/h
Automatische Deblockierfunktion
Manuelle Entlüftungsfunktion zur Entlüftung des
Rotorraumes
Manueller Neustart

Betriebsdaten
Min. Medientemperatur Tmin  -10 °C
Max. Medientemperatur Tmax  95 °C
Min. Umgebungstemperatur Tmin  -10 °C
Max. Umgebungstemperatur Tmax  40 °C
Maximaler Betriebsdruck PN  10 bar

Motordaten
Energieeffizienzindex (EEI) *  =0,20
Netzanschluss  1~230 V ±10%, 50/60 Hz
Motornennleistung P2  30 W
Drehzahl min. nmin  600-700 1/min
Drehzahl max. nmax  4000-4500 1/min
Leistungsaufnahme P1 min  ca.  4 W
Leistungsaufnahme P1 max  ca. 40 W
Störaussendung  EN 61000-6-3
Störfestigkeit  EN 61000-6-2
Elektromagnetische Verträglichkeit  EN 61800-3
Isolationsklasse  F
Schutzart  IPX4D
Kabelverschraubung  1 x PG11

liefern und montieren.

Angebotenes Fabrikat '..................................'
Menge: 1 St

#### 01.04 Rohrdämmung und Zubehör

**01.04.0001**
Wärmedämmung
für Heizungsleitung als Strangleitung aus Stahlrohr,
einschließlich Formteile,
rechnerischer, R = 0,035 W/(m K)
Stöße und ev. Längsnähte sind zu verkleben,
Dämmaterial aus nichtbrennbarer Mineralwolle, mit
abriebfester Oberfläche, alukaschiert
Verlegehöhe bis 3 m
für C-Stahlrohr DN25
Dämmstärke 30 mm

Liefern und Montieren

angebotenes Fabrikat:'.............................'
Menge: 14 m

**01.04.0002**
Wärmedämmung
für Heizungsleitung als Strangleitung aus Stahlrohr,
einschließlich Formteile,
rechnerischer, R = 0,035 W/(m K)
Stöße und ev. Längsnähte sind zu verkleben,
Dämmaterial aus nichtbrennbarer Mineralwolle, mit
abriebfester Oberfläche, Mit Plastmantel
Verlegehöhe bis 3 m
für C-Stahlrohr DN25
Dämmstärke 30 mm

Liefern und Montieren

angebotenes Fabrikat:'.............................'
Menge: 58 m

**01.04.0003**
Wärmedämmung
für Heizungsleitung als Strangleitung aus Stahlrohr,
einschließlich Formteile,
rechnerischer, R = 0,035 W/(m K)
Stöße und ev. Längsnähte sind zu verkleben,
Dämmaterial aus nichtbrennbarer Mineralwolle, mit
abriebfester Oberfläche, alu-grobkorn
Verlegehöhe bis 3 m
für C-Stahlrohr DN25
Dämmstärke 30 mm

Liefern und Montieren

angebotenes Fabrikat:'.............................'
Menge: 8 m

**01.04.0004**
Rohrabschottung
von brennbaren und nichtbrennbaren
Rohrleitungen R90, als nichtbrennbare, formbeständige
Steinwolle Brandschutzschale mit gitternetzverstärkten
farbig gekennzeichneten Aluminium-Folie kaschiert,
Schalenlänge 1000 mm, Mindestrohdichte 150Kg/m³,
zum Einbau in Brandschutzdecken und Wänden
Innendurchmesser 28 mm

Liefern und Montieren

angebotenes Fabrikat:'.............................'
Menge: 6 St

#### 01.05 Steuerung

**01.05.0001**
Steuerungsmodul
Außentemperatur abhängige Regelung.
für 2 Heizkreise mit Tages- und Wochenschaltung.
Zur Reglung der der Systemtemperaturen
zuvor genannten Heizkreise.
Wenn beide Innentemperaturfühler die gewünschte
Raumtemperatur melden, soll die Heizkreispumpe
vom Steuerungsmodul ausgeschaltet werden.
Inklusive Außentemperaturfühler mit 30 Meter Kabel.
Verkabelung zuvor angebotenen Raumtemperaturfühlern
Gesamtkabellänge ca. 80m

liefern und montieren
Menge: 1 St

**01.05.0002**
Elektroverkabelung von Unterverteilung

Keller bis

- Pumpengruppe HA Raum
- Steuerungsmodul
- Festwertregelset Verteilerschrank EG Flur

liefern und funktionsfertig anschließen
Menge: 1 psch

#### 01.06 Lüftung

**01.06.0001**
Luftleitung eckig als Kanal,
gerade, mit max.Kantenlänge bis 1000 mm
Material: kaltgewalzte Feinbleche, sendzimierverzinkt.
Ausführung:
entsprechend DIN EN 13779, DINEN 1507, E DIN EN15727,
VDI 3803
längsgefalzt, Blechstärke nach DIN EN 1507, Druckstufe
Mitteldruck M (max. Druck +2000 /-750 Pa);
Dichtheitsklasse C (Standardanford. DIN 1377/VDI 3803).
Kanalwandungen flatterfrei durch konstruktive
Maßnahmen wie Sicken, Z-Profilierung,
Distanzhalter. Blechstärke abhängig von Flächenmaßen.
Innenliegende Verstrebungen strömunstechnisch und
akustisch optimiert.
Bei einem Seitenverhältnis ungünstiger 1:4 sind
Trennbleche einzusetzen.
Transport und Lagerung entsprechend DIN 1946/4 und VDI
6022 verpackt ab Werk.

Verbindung:
Außenliegende Kanalflanschverbindungen mit
4-Schrauben-Eckverbindung bzw.
Winkelflansch, korrosionsbeständig, incl. Schrauben,
Muttern, Flanschklemmen.
Die Kanäle an Profilecken dauerelastisch abdichten

Mit verzinkter Tragkonstruktion aus Profilstahl, zur
Auflage bzw. Aufhängung des Luftleitungssystems,
einschl. Gewindestangen und Befestigungsschrauben mit
zugelassenen Dübeln, mit schalldämmender Zwischenlage
aus Profilgummiband.
Montagehöhen über Fußboden bis 3,0m.
Einschließlich Ausschnitte für Gitter, für Anschlüsse
mit Bundkragen, für Revisions- und Messöffnungen.

Komplett mit Verbindungs-, Dichtungs- und
Befestigungsmaterial liefern und montieren.
Menge: 24 m²

**01.06.0002**
Luftleitung eckig als Kanalformstück,
mit max. Kantenlänge bis 1000 mm
Material: kaltgewalzte Feinbleche, sendzimiervezinkt.
Ausführung:
entsprechend DIN EN 13779, DINEN 1507, E DIN EN15727,
VDI 3803
längsgefalzt, Blechstärke nach DIN EN 1507, Druckstufe
Mitteldruck M (max. Druck +2000 /-750 Pa);
Dichtheitsklasse C(Standardanford. DIN 1377/VDI 3803).
Kanalwandungen flatterfrei durch konstruktive
Maßnahmen wie Sicken, Z-Profilierung,
Distanzhalter. Blechstärke abhängig von Flächenmaßen.
Innenliegende Verstrebungen strömunstechnisch und
akustisch optimiert.
Bei einem Seitenverhältnis ungünstiger 1:4 sind
Trennbleche einzusetzen.
Transport und Lagerung entsprechend DIN 1946/4 und VDI
6022 verpackt ab Werk.

Verbindung:
Außenliegende Kanalflanschverbindungen mit
4-Schrauben-Eckverbindung bzw.
Winkelflansch, korrosionsbeständig, incl. Schrauben,
Muttern, Flanschklemmen.
Die Kanäle an Profilecken dauerelastisch abdichten

Mit verzinkter Tragkonstruktion aus Profilstahl, zur
Auflage bzw. Aufhängung des Luftleitungssystems,
einschl. Gewindestangen und Befestigungsschrauben mit
zugelassenen Dübeln, mit schalldämmender Zwischenlage
aus Profilgummiband.
Montagehöhen über Fußboden bis 3,0m.
Einschließlich Ausschnitte für Gitter, für Anschlüsse
mit Bundkragen,für Revisions- und Messöffnungen.

Komplett mit Verbindungs-, Dichtungs- und
Befestigungsmaterial liefern und montieren.
Menge: 12 m²

**01.06.0003**
Fortlufthaube auf Dach
inklusive Ausblasstutzen inklusive Insektenschutzgitter
Material: kaltgewalzte Feinbleche, sendzimierverzinkt.
Im 90 Grad Bogen
ca. 1000x500

liefern und montieren.
Menge: 2 St

**01.06.0004**
F 90 Verkleidung des zuvor angebotenen Lüftungskanal.
Ein entsprechender Nachweis für die erfüllung
ist eigenständig zu liefern.

liefern und montieren.
Menge: 25 m²

**01.06.0005**
Anbinden an Lüftungskanal nach demontage
des Abluftgitters
Kanalmaße Ca. 1000 x 500
inklusiver notwendigen Verbindungsmaterial
Menge: 2 St

**01.06.0006**
Rechteckiges Schutzgitter
für Wandeinbau mit Insektenschutz
inkl. umlaufenden Blendrahmen
Rahmen
Abmessungen (B x H): ca. 1000 x 500 mm

inklusive Befestigungsmaterial liefern und montieren
Menge: 1 St

**01.06.0007**
Schwitzwasserisolierung nach DIN 4140,
für rechteckige Kanalbauteile und Kanalformstücke aus
verz. Stahlblech.
Zum Tauwasserschutz für Außenluft- und Fortluftkanäle.
Dämmung aus schwer entflammbaren Stoffen, Bauklasse B1
nach DIN 4102 T.1, Wärmeleitfähigkeit für
haustechnische Anlagen mit einem Rechenwert von 008 -
0,040 W/(mK), Wasserdampfdiffusionswiderstandszahl:
7000.
Weichschaumplatten in 1 Lage, vollflächig verklebt,
Längs- und Rundnähte vollfügig kleben in Nahtbereichen
mit Abschottungsverklebung.
Dämmstärke: 1x19 mm
Komplett mit Verbindungs-, Dichtungs-, Klebe- und
Befestigungsmaterial liefern und montieren
Menge: 36 m²

#### 01.07 Sonstiges

**01.07.0001**
Kernbohrung
durch Wand
Deckenstärke 250 mm, Lochdurchmesser 80 mm
Montagehöhe bis 3m
Menge: 10 St

**01.07.0002**
Schließen der zuvor angebotenen Kernbohrung
nach Rohrleitungsverlegung
Brandschutzgerecht
Menge: 10 St

**01.07.0003**
Kernbohrung
durch Betondecke
Deckenstärke 240 mm, Lochdurchmesser 80 mm
Montagehöhe bis 3m
Menge: 2 St

**01.07.0004**
Schließen der zuvor angebotenen Kernbohrung
nach Rohrleitungsverlegung
Brandschutzgerecht
Menge: 2 St

**01.07.0005**
Brandschutzkitt
für Rohrabschottung
300ml Kartusche
Liefern und Verbauen

angebotenes Fabrikat:'...............'
Menge: 2 St

**01.07.0006**
Profilstahlkonstruktionen
zur Befestigung und Abhängung von Rohrleitungen,
als Konsolen, Gewindestangen usw.
in verzinkter Ausführung
Menge: 20 kg

**01.07.0007**
Bezeichnungsschild,
mit zweizeiliger Beschriftung,
Schild aus mehrschichtigem Kunststoff,
Höhe ca. 50-60 mm,
Breite ca. 110-120 mm.
zur Befestigung an Rohrleitungen mit Dämmung

Liefern und Montieren
Menge: 10 St

**01.07.0008**
Heizungsanlage nach der Druckprobe entleeren,
und Füllen mit aufbereitetem Wasser,
einschließlich Entlüftung aller
angeschlossenen Heizkreise.
Nach einmahligem Hochheizen
der Anlage erneutes Entlüften aller Heizkreise
und eventuelles Nachfüllen der Anlage mit
aufbereitetem Wasser.
Menge: 1 psch

**01.07.0009**
Inbetriebnahme, Einregulierung, Probebetrieb

- Inbetriebnahme aller Einzelkomponenten
- Einstellen aller Anlagenkomponenten auf die
  geforderten Werte
- Prüfen, Kalibrieren der Sensoren und Aktoren
- Prüfen und Einstellen der Aktoren
- Überprüfen und Abgleiche der der Messkennlinien
- Anpassen der Parameter an das Verhalte
  der Regelstrecken
- Festsetzen der Schaltpunkte
- Festlegen von Startpunkt und Arbeitsbereich von
  Stellgliedern und Regelkreisen
- Püfung aller Funktionen und Betriebsarten

Erforderliche Werkzeuge und Messgeräte sind
beizustellen.
Über die Einreglierungsmaßnahmen ist ein detailiertes
Protokoll zu erstellen mit Angabe von:

- Datum
- Ort
- Anlage
- Abschnitt
- Bauteilgruppe
- Dokumentation von vorgenommenen Einstellungen, Soll-
und Istwerten,
 Schaltpunkten, Regelkenlinien etc.
- verantwortliche und ausführende Firmen und Personen

Der Probeetrieb wird nach erfolgter Inbetriebnahme und
Einregulierung der fertiggestellten Gesamtanlage
durchgeführt.

Dauer: nach Bedarf, mind. 1 Woche

Während des Probebetriebes sind die einwandfreie
Funktion der Anlagen sowie die Soll- und/oder
Grenzwerte der Betriebsdaten zu prüfen und zu
dokumentieren.

Bei festgestellten Mängeln wird der Probebetrieb nach
deren Beseitigung im erforderlichen Umfang
wiederholt. Der erfolgreiche Probebetrieb ist
Voraussetzung für die Abnahme.
Menge: 1 psch

**01.07.0010**
Abnahme-/Revisionsunterlagen
Alle Schächte die verschlossen werden,
sind vor Verschluss abzunehmen.
Die Abnahme ist zu beantragen.
Zur Bauabnahme und Übergabe der Anlage an den Auftraggeber sind folgende Unterlagen beizubringen. Diese
Unterlagen sind in 3-facher Ausfertigung je in einem
Ordner bereitzustellen und 2 Wochen vor Übergabe dem
Planungsbüro zur Prüfung vorzulegen:

- Deckblatt
- Inhaltsverzeichnis
- Anlagenbeschreibung
- Bedienungs- und Wartungsanweisungen
- Funktions- und Schaltpläne
- Übereinstimmungsnachweise für die verwendeten
  Materialien, speziel der Deckenschotte
- Abnahmeprotokoll Gewerk, nach VOB
- Prüf- und Meßprotokolle, insbesondere über Druck-
  und Dichtheitsproben, Spülprotokolle
- Herstellernachweis aller eingebauter Materialien,
  mit Angabe der Bezugsquelle für Ersatzbeschaffung
- Protokolle über die Abnahme der Leitungen
  in verschlossenen Schächten
- Unternehmerbescheinigung WV/WH
- Einweisung des Bedienungspersonals ist durch den Auftragnehmer vorzunehmen und zu protokollieren
- Bestandspläne der Gewerke, farbig angelegt
- Die kompletten Revisionsunterlagen,
  Zeichnungen und alle in der Dokumentation
  enthaltenen Unterlagen sind 1x zusätzlich
  als Datei auf Datenträger beizufügen
Menge: 1 psch

**01.07.0011**
Anlagenschema,
farbig, wischfest unter Glas, zum Aufhängen im
Heizungsraum
Menge: 1 St
